# Perfil de junta de movimiento, referencia AKSN 125 FG de la serie Dilex-KS de Schlüter®. 12,5mmx2,50m. Color: gris junta, sin RAL

- Propiedad del archivo: CONSTRUNARIO
- Formato: FIEBDC-3/2012
- Programa: Construnario Versión 3.51
- Fecha de los precios: 28/10/2022
- Divisa: EUR

**AKSN125FG** m Perfil de junta de movimiento, referencia AKSN 125 FG de la serie Dilex-KS de Schlüter®. 12,5mmx2,50m. Color: gris junta, sin RAL
Precio: 18.09
Schlüter®-DILEX-KS es un perfil de junta de movimiento con protección de cantos fabricado en aluminio o acero inoxidable, cuya zona flexible consiste de un caucho sintético blando recambiable. Código EAN: 4011832167829
