# Toallero PLAN sobre soporte cristal, referencia AL PLAN BH 1MBW de la serie ARCLINE-BAK de Schlüter®. Color: blanco brillante mate

- Propiedad del archivo: CONSTRUNARIO
- Formato: FIEBDC-3/2012
- Programa: Construnario Versión 3.51
- Fecha de los precios: 28/10/2022
- Divisa: EUR

**ALPLANBH1MBW** u Toallero PLAN sobre soporte cristal, referencia AL PLAN BH 1MBW de la serie ARCLINE-BAK de Schlüter®. Color: blanco brillante mate
Precio: 325.00
Schlüter-ARCLINE-BAK son accesorios de baño de diseño de la casa KEUCO, que se suministran montados sobre un soporte de vidrio de seguridad en diferentes colores. Los soportes de vidrio poseen en su reverso una lengüeta, que permite una inserción sencilla en los perfiles SchlüterARCLINE y su posicionamiento flexible. Los accesorios de las series EDITION 400 / EDITION 11 y PLAN de KEUCO están disponibles en diferentes combinaciones de colores, cubriendo así un amplio abanico de gustos. Código EAN: 4011832176241
