# Perfil decorativo, referencia ALE 80 MBW de la serie ARCLINE-APE de Schlüter. Medida: 8mmx2,50m. Color: aluminio lacado blanco texturizado

- Propiedad del archivo: CONSTRUNARIO
- Formato: FIEBDC-3/2012
- Programa: Construnario Versión 3.51
- Fecha de los precios: 28/10/2022
- Divisa: EUR

**ALE80MBW** u Perfil decorativo, referencia ALE 80 MBW de la serie ARCLINE-APE de Schlüter. Medida: 8mmx2,50m. Color: aluminio lacado blanco texturizado
Precio: 18.75
Schlüter-ARCLINE-APE es un perfil de remate decorativo con embellecedor, en el mismo color del perfil, para una colocación horizontal. Al retirar el embellecedor decorativo se revela un espacio interior, en el que se pueden colgar los accesorios seleccionados de Schlüter-ARCLINE-BAK según sea necesario. El perfil Schlüter-ARCLINE-APE, tiene una superficie visible con una ranura estrecha, que permite la instalación de los accesorios ARCLINE-BAK o del embellecedor decorativo Schlüter-ARCLINE. Schlüter-ARCLINE-APE se puede combinar con los perfiles de remate Schlüter-QUADEC. Código EAN: 4011832176005
