# Perfil decorativo embellecedor, referencia ALW 110 TSDA de la serie ARCLINE-APW de Schlüter®. Medidas: 11mmx2,50m. Color: aluminio texturizado antracita oscuro

- Propiedad del archivo: CONSTRUNARIO
- Formato: FIEBDC-3/2012
- Programa: Construnario Versión 3.51
- Fecha de los precios: 28/10/2022
- Divisa: EUR

**ALW110TSDA** u Perfil decorativo embellecedor, referencia ALW 110 TSDA de la serie ARCLINE-APW de Schlüter®. Medidas: 11mmx2,50m. Color: aluminio texturizado antracita oscuro
Precio: 24.00
Schlüter-ARCLINE-APW es un perfil decorativo con embellecedor, en el mismo color del perfil, para una colocación horizontal. Al retirar el embellecedor decorativo se revela un espacio interior en el que se pueden colgar los accesorios seleccionados de Schlüter-ARCLINE-BAK según sea necesario. Schlüter-ARCLINE-APW, tiene una superficie visible con una ranura estrecha, que permite la instalación de los accesorios ARCLINE-BAK o del embellecedor decorativo Schlüter-ARCLINE. Schlüter-ARCLINEAPW se puede combinar con los perfiles de remate Schlüter-QUADEC. Código EAN: 4011832175947
