# Perfil para transición continua, referencia AU150 de la serie RENO-U de Schluter®. Medidas: 15mmx2,5m. Aluminio

- Propiedad del archivo: CONSTRUNARIO
- Formato: FIEBDC-3/2012
- Programa: Construnario Versión 3.51
- Fecha de los precios: 28/10/2022
- Divisa: EUR

**AU150** u Perfil para transición continua, referencia AU150 de la serie RENO-U de Schluter®. Medidas: 15mmx2,5m. Aluminio
Precio: 8.96
Schlüter®-RENO-U es un perfil para la transición continua entre dos pavimentos a distinto nivel. Mediante el separador queda definida una junta entre el perfil y la baldosa. Schlüter®- RENO-EU, -EBU no tiene separador. Código EAN: 4011832001000
