# Perfil portante suelo, referencia AVT200/100 de la serie RENO-AVT de Schlüter®. Medidas: 20mmx1m. Aluminio

- Propiedad del archivo: CONSTRUNARIO
- Formato: FIEBDC-3/2012
- Programa: Construnario Versión 3.51
- Fecha de los precios: 28/10/2022
- Divisa: EUR

**AVT200B40100** m Perfil portante suelo, referencia AVT200/100 de la serie RENO-AVT de Schlüter®. Medidas: 20mmx1m. Aluminio
Precio: 17.96
Schlüter®-RENO-VT es el per?l portador para el ala de transición variable en altura Schlüter®- RENO-VB. Ambos artículos se pueden combinar entre ellos en todas las medidas. Se debe solicitar los precios para Schlüter®- RENO-VT y -VB en longitudes de 1 m (añadir el nº del artículo, p.ej. AVT 80/100) Código EAN: 4011832043208
