# Pieza de unión, referencia BTZKU 10 S de la serie BEKOTEC-THERM de Schlüter®. Latón niquelado

- Propiedad del archivo: CONSTRUNARIO
- Formato: FIEBDC-3/2012
- Programa: Construnario Versión 3.51
- Fecha de los precios: 28/10/2022
- Divisa: EUR

**BTZKU10S** u Pieza de unión, referencia BTZKU 10 S de la serie BEKOTEC-THERM de Schlüter®. Latón niquelado
Schlüter®-BEKOTEC-THERM-KUS es una pieza de unión de 3/8" (DN 10) fabricada en latón niquelado que une entre sí los tubos calefactores. La pieza tiene un diámetro de 10 mm.
