# Perfil para juntas de movimiento, referencia BWA 45 C de la serie DILEX-BWA de Schlüter®. Medidas: 4,5mmx2,5 m. Color: crema

- Propiedad del archivo: CONSTRUNARIO
- Formato: FIEBDC-3/2012
- Programa: Construnario Versión 3.51
- Fecha de los precios: 28/10/2022
- Divisa: EUR

**BWA45C** m Perfil para juntas de movimiento, referencia BWA 45 C de la serie DILEX-BWA de Schlüter®. Medidas: 4,5mmx2,5 m. Color: crema
Precio: 5.41
Schlüter®-DILEX-BWA consta de un ala de montaje perforada trapezoidalmente y un lateral provisto de una cámara, ambos fabricados en PVC rígido, con una unión inferior y superior de plástico blando de CPE. Propiedades del material y campos de aplicación: El perfil es resistente a los ataques de productos químicos que suelen afectar a los revestimientos cerámicos o de piedra natural, así como a los ataques de hongos y bacterias. La aplicación del tipo de perfil previsto se debe aclarar en casos especiales según las cargas químicas, mecánicas o de otro tipo que se pueda esperar. Las zonas de dilatación de CPE del perfil son resistentes a los rayos UVA y no contienen plastificantes. Schlüter®-DILEX-BWA se instala como elemento de conexión flexible entre el recubrimiento cerámico y elementos fijos, como por ejemplo, paredes con ventanas y puertas, y pavimentos con paredes, zócalos, elementos de puertas, muebles de armario o similares. Código EAN: 4011832166792
