# Perfil de junta de movimiento, referencia BWS 60 C de la serie DILEX-BWS de Schlüter®. Elementos laterales de plástico duro. Medidas: 6mmx2,5m. Color: crema

- Propiedad del archivo: CONSTRUNARIO
- Formato: FIEBDC-3/2012
- Programa: Construnario Versión 3.51
- Fecha de los precios: 28/10/2022
- Divisa: EUR

**BWS60C** m Perfil de junta de movimiento, referencia BWS 60 C de la serie DILEX-BWS de Schlüter®. Elementos laterales de plástico duro. Medidas: 6mmx2,5m. Color: crema
Precio: 5.46
Schlüter®-DILEX-BWS es una junta de movimiento de plástico para su colocación en el embaldosado. Los ángulos de sujeción laterales perforados trapezoidalmente, hechos de PVC rígido, se fijan bajo las baldosas en el cemento cola y neutraliza los movimientos que se produzcan en la zona. Recogen movimientos verticales, presio-nes y tracciones. La zona de dilataciones y la superficie visible es de CPE blando, y es de sólo 5 mm de anchura, que es la medida habitual de una junta. Consecuentemente, el ancho más estrecho de la junta absorbe movimientos relativamente más limitados; este hecho se debe de tener en cuenta a la hora de evaluar las necesidades de cada aplicación. La junta de dilatación Schlüter®-DILEX-BWS es ideal para su colocación como junta de dilatación en recubrimientos colocados sobre Schlüter®-DITRA 25. En el caso de que se esperen movimientos de dilatación más fuertes, se recomienda el uso de la junta Schlüter®-DILEX-BWB, cuya zona de movimiento es de 10 mm. Schlüter®-DILEX-BWS es apta para instalar tanto en zonas residenciales como en zonas con agresiones mecánicas medias, como, p. ej., oficinas y tiendas. Asimismo, los perfiles están indicados para su utilización en exteriores, por ejemplo en fachadas o balcones. Código EAN: 4011832166501
