# Perfil de aluminio para la creación de rodapies, referencia DB CQ 60 AE de la serie DESIGNBASE-CQ de Schlüter®. Medidas: 6mmx2,5m. Aluminio lacado

- Propiedad del archivo: CONSTRUNARIO
- Formato: FIEBDC-3/2012
- Programa: Construnario Versión 3.51
- Fecha de los precios: 28/10/2022
- Divisa: EUR

**DBCQ60MBW** u Perfil de aluminio para la creación de rodapies, referencia DB CQ 60 AE de la serie DESIGNBASE-CQ de Schlüter®. Medidas: 6mmx2,5m. Aluminio lacado
Precio: 28.43
Schlüter®-DESIGNBASE-CQ es un perfil de alta calidad de aluminio lacado o anodizado para la rápida creación de elegantes rodapiés con una cámara interna para el paso de cables. El perfil está disponible en 2 alturas: 60 y 80 mm. Según la altura del perfil, éste se fija al soporte de plástico de la pared. La cámara interna sirve para el paso de cables multimedia, como por ejemplo: cables HDMI, VGA, de teléfono, etc. El perfil cuenta con una pieza accesorio para la salida de cables. Para su instalación enrasada con la pared, Schlüter®-DESIGNBASE-CQ cuenta con un perfil de separación, que ayuda a crear una junta de sombra decorativa. Su atractiva estética sigue la línea de diseño de la familia QUADEC. El perfil puede equiparse con una junta de sellado, que protege la base del rodapié contra la penetración de humedad y ayuda a reducir la transmisión del ruido de impacto. Para un diseño fácil y elegante de los perfiles en las esquinas interiores y exteriores, así como en el remate de los mismos, se encuentran disponible sus correspondientes piezas metálicas. Código EAN: 4011832157424
