# Perfil versátil, referencia DBQ1AE de la serie DESIGNBASE-QD de Schlüter®. Medidas: 2,5m. Aluminio imitación acero inoxidable cepillado

- Propiedad del archivo: CONSTRUNARIO
- Formato: FIEBDC-3/2012
- Programa: Construnario Versión 3.51
- Fecha de los precios: 28/10/2022
- Divisa: EUR

**DBQ1AEEB** m Perfil versátil, referencia DBQ1AE de la serie DESIGNBASE-QD de Schlüter®. Medidas: 2,5m. Aluminio imitación acero inoxidable cepillado
Precio: 33.53
Schlüter®-DESIGNBASE-QD es un perfil de gran calidad, fabricado en aluminio anodizado, con muchas aplicaciones. Puede incorporar diferentes tiras LED Schlüter®-LIPROTEC-ES a modo de zócalo, o remate en paredes. Con un ancho de 10 mm conseguimos iluminar de forma estética con un difusor de 39 mm e iluminación directa. Del mismo modo se pueden insertar otros elementos decorativos en el espacio libre, como por ejemplo cerámica o madera. El perfil está diseñado de tal modo, que los difusores y las tiras LED insertadas se pueden sustituir incluso una vez terminada la instalación. Combinable con las tiras LED-LIPROTEC: . Blanco cálido (3300 K) Nº de artículo: LT ES 3 . Blanco neutro (4500 K) Nº de artículo: LT ES 4 Combinable con los difusores LIPROTEC: . Para luz directa Nº de artículo: LT FSS 39 Campo de aplicación: Iluminación indirecta de: . Zócalos . Superficies de trabajo . Paredes de separación . Cantos iluminados en revestimientos de pared Gama de accesorios disponibles para el perfil: . Fuente de alimentación . Receptor . Interruptor . Material de instalación Código EAN: 4011832147258
