# Perfil para la creación de rodapiés, referencia DB SL 60AE de la serie DESIGNBASE-SL de Schlüter®. Medidas: 6mmx2,5m. Aluminio anodizado natural

- Propiedad del archivo: CONSTRUNARIO
- Formato: FIEBDC-3/2012
- Programa: Construnario Versión 3.51
- Fecha de los precios: 28/10/2022
- Divisa: EUR

**DBSL60AE** u Perfil para la creación de rodapiés, referencia DB SL 60AE de la serie DESIGNBASE-SL de Schlüter®. Medidas: 6mmx2,5m. Aluminio anodizado natural
Precio: 11.58
Schlüter®-DESIGNBASE-SL es un perfil de alta calidad de aluminio lacado o anodizado para la rápida creación de elegantes rodapiés. El perfil está disponible en 2 alturas: 60 y 80 mm. El perfil se fija fácilmente al área de pared con un adhesivo adecuado(p.ej. Schlüter®-KERDI-FIX) por su parte trasera. Opcionalmente, el perfil puede equiparse con una junta de sellado, que protege la base del rodapié contra la penetración de humedad y ayuda a reducir la transmisión a ruido de impacto. Para una unión fácil y elegante de los perfiles Schlüter®-DESIGNBASE-SL en las esquinas interiores y exteriores, así como en el remate de los mismos, se encuentran disponible sus correspondientes piezas metálicas. Código EAN: 4011832149979
