# Lamina de polipropileno con una estructura de nódulos, referencia DH 5 MA de la serie DITRA-HEAT de Schlüter®. Reverso cubierto con un geotextil. En placas de 0,8x1

- Propiedad del archivo: CONSTRUNARIO
- Formato: FIEBDC-3/2012
- Programa: Construnario Versión 3.51
- Fecha de los precios: 28/10/2022
- Divisa: EUR

**DH512M** u Lamina de polipropileno con una estructura de nódulos, referencia DH 5 MA de la serie DITRA-HEAT de Schlüter®. Reverso cubierto con un geotextil. En placas de 0,8x1
Precio: 17.16
Schlüter®-DITRA- HEAT desolidariza el recubrimiento del soporte y neutraliza las tensiones, que se producen entre el soporte y el revestimiento cerámico derivadas de los diferentes movimientos. La lamina también neutraliza las fisuras del soporte y evita su transmisión al recubrimiento cerámico. Código EAN: 4011832142192
