# Lamina de polipropileno con una estructura de nódulos, referencia DHD 810 M de la serie DITRA-HEAT de Schlüter®. Reverso cubierto con tela sin tejer. En bobinas con barrera térmica de 10x1

- Propiedad del archivo: CONSTRUNARIO
- Formato: FIEBDC-3/2012
- Programa: Construnario Versión 3.51
- Fecha de los precios: 28/10/2022
- Divisa: EUR

**DHD810M** u Lamina de polipropileno con una estructura de nódulos, referencia DHD 810 M de la serie DITRA-HEAT de Schlüter®. Reverso cubierto con tela sin tejer. En bobinas con barrera térmica de 10x1
Precio: 20.80
Schlüter®-DITRA-HEAT-DUO está provista en su reverso de una tela sin tejar de 2 mm de espesor, que permite su fijación con adhesivo para baldosas. Además, actúa como aislamiento a ruido de impacto y como barrera térmica. Código EAN: 4011832161599
