# Set completo para suelo y pared con WIFI, referencia DH D RT5 S1 de la serie DITRA-HEAT de Schlüter®. Nş de láminas en placas: 2. Superficie: 1,6m˛

- Propiedad del archivo: CONSTRUNARIO
- Formato: FIEBDC-3/2012
- Programa: Construnario Versión 3.51
- Fecha de los precios: 28/10/2022
- Divisa: EUR

**DHDRT5S1** u Set completo para suelo y pared con WIFI, referencia DH D RT5 S1 de la serie DITRA-HEAT de Schlüter®. Nş de láminas en placas: 2. Superficie: 1,6m˛
Precio: 415.13
Schlüter®-DITRA-HEAT-E-DUO-S son sets completos para el calentamiento eléctrico de recubrimientos en suelos y paredes. Contienen la lámina de desolidarización Schlüter®-DITRA-HEAT-DUO-MA (0,8 x 1 m), el cable calefactor Schlüter®-DITRA-HEAT-E-HK y el regulador de temperatura con pantalla táctil Schlüter®-DITRA-HEAT-E-R o el regulador de temperatura WiFi con pantalla táctil Schlüter®-DITRA-HEAT-E-R-WIFI. Gracias al vellón especial de la lámina de desolidarización se consigue un aislamiento acústico a ruido de impacto y un calentamiento más rápido. En caso necesario se puede ampliar la superficie desolidarizada con placas Schlüter®-DITRA-HEAT-DUO adicionales. Código EAN: 4011832168970
