# Cable calefactor para colocar en capa fina, referencia DH EH HK 53 de la serie DITRA-HEAT de Schlüter®. Longitud: 53,77m

- Propiedad del archivo: CONSTRUNARIO
- Formato: FIEBDC-3/2012
- Programa: Construnario Versión 3.51
- Fecha de los precios: 28/10/2022
- Divisa: EUR

**DHEHK53** u Cable calefactor para colocar en capa fina, referencia DH EH HK 53 de la serie DITRA-HEAT de Schlüter®. Longitud: 53,77m
Precio: 407.97
Schlüter®-DITRA-HEAT-E-HK es un cable calefactor eléctrico con una pieza de conexión en un extremo, que se instala sobre la lámina de desolidarización Schlüter®-DITRA-HEAT. Código EAN: 4011832142277
