# Regulador de temperatura con pantalla táctil y dos sondas térmicas, referencia DH E RT2/BW de la serie DITRA-HEAT de Schlüter®

- Propiedad del archivo: CONSTRUNARIO
- Formato: FIEBDC-3/2012
- Programa: Construnario Versión 3.51
- Fecha de los precios: 28/10/2022
- Divisa: EUR

**DHERT2BW** u Regulador de temperatura con pantalla táctil y dos sondas térmicas, referencia DH E RT2/BW de la serie DITRA-HEAT de Schlüter®
Precio: 184.25
Schlüter®-DITRA-HEAT-E-R es un regulador de temperatura con pantalla táctil, que permite el control de la temperatura de pavimentos y revestimientos con Schlüter®-DITRA-HEAT-E. El dispositivo permite seleccionar el modo de temperatura del pavimento en combinación con la temperatura ambiente. La sonda térmica se debe instalar directamente sobre la lámina de desolidarizaición Schlüter®-DITRA-HEAT junto con otra sonda térmica de reserva, que está incluida en en el set. Código EAN: 4011832149313
