# Regulador de temperatura con pantalla táctil y dos sondas térmicas, referencia DH E RT3/BW de la serie DITRA-HEAT de Schlüter®. Pantalla de 8,9 cm

- Propiedad del archivo: CONSTRUNARIO
- Formato: FIEBDC-3/2012
- Programa: Construnario Versión 3.51
- Fecha de los precios: 28/10/2022
- Divisa: EUR

**DHERT3BW** u Regulador de temperatura con pantalla táctil y dos sondas térmicas, referencia DH E RT3/BW de la serie DITRA-HEAT de Schlüter®. Pantalla de 8,9 cm
Precio: 244.79
Schlüter®-DITRA-HEAT-E-R3 es un regulador de temperatura con pantalla táctil de 8,9 cm, que permite el control de la temperatura de pavimentos y revestimientos con Schlüter®-DITRA-HEAT-E. El dispositivo permite controlar la temperatura ambiente y/o la temperatura del revestimiento. El set incluye una sonda térmica de reserva. Código EAN: 4011832154096
