# Regulador de temperatura con pantalla táctil, dos sondas térmicas y función WiFi, referencia DH E RT5/BW de la serie DITRA-HEAT de Schlüter®

- Propiedad del archivo: CONSTRUNARIO
- Formato: FIEBDC-3/2012
- Programa: Construnario Versión 3.51
- Fecha de los precios: 28/10/2022
- Divisa: EUR

**DHERT5BW** u Regulador de temperatura con pantalla táctil, dos sondas térmicas y función WiFi, referencia DH E RT5/BW de la serie DITRA-HEAT de Schlüter®
Precio: 254.16
Schlüter®-DITRA-HEAT-E-R-WIFI es un regulador de temperatura, que permite el control de la temperatura de pavimentos y revestimientos con Schlüter®-DITRA-HEAT-E. El control se puede realizar a través de la pantalla táctil de 2” (5,1 cm), de un smartphone o de una tablet con la App gratuita Schlüter-HEAT-CONTROL mediante el uso de una red WIFI. El dispositivo permite controlar la temperatura ambiente y/o la temperatura del revestimiento. El set incluye una sonda térmica de reserva. Código EAN: 4011832165108
