# Perfil de remate para encimeras, referencia E135/SS 60 EB 39 de la serie SCHIENE-STEP de Schlüter®. Ángulo externo:135º. Acero inoxidable V2A cepillado. 6 mm

- Propiedad del archivo: CONSTRUNARIO
- Formato: FIEBDC-3/2012
- Programa: Construnario Versión 3.51
- Fecha de los precios: 28/10/2022
- Divisa: EUR

**E135SS60EB39** u Perfil de remate para encimeras, referencia E135/SS 60 EB 39 de la serie SCHIENE-STEP de Schlüter®. Ángulo externo:135º. Acero inoxidable V2A cepillado. 6 mm
Precio: 13.47
Schlüter®-SCHIENE-STEP-EB es un perfil de remate de alta calidad fabricado en acero inoxidable cepillado. Gracias a su geometría este perfil permite ser utilizado para diferentes aplicaciones, como por ejemplo, en encimeras, peldaños o como remate para un acabado perfecto de cerámica sobre otra antigua. Código EAN: 4011832147500
