# Perfil de protección regulable, referencia E90/RHA90GM de la serie BARA-RHA de Schlüter®. 90 mm. Gris metálico

- Propiedad del archivo: CONSTRUNARIO
- Formato: FIEBDC-3/2012
- Programa: Construnario Versión 3.51
- Fecha de los precios: 28/10/2022
- Divisa: EUR

**E90RHA90GM** u Perfil de protección regulable, referencia E90/RHA90GM de la serie BARA-RHA de Schlüter®. 90 mm. Gris metálico
Precio: 11.75
Schlüter-BARA-RHA es un perfil de protección regulable en altura fabricado en aluminio lacado. El perfil sirve en combinación con los correspondientes perfiles portadores BARA para la limitación de los laterales abiertos en balcones y terrazas. De esta forma se pueden proteger individualmente construcciones con alturas de hasta 220 mm. Schlüter-BARA-RHA se inserta en el perfil portador correspondiente creando un remate lateral visualmente limpio. Código EAN: 4011832175473
