# Contador de calefacción ultrasónico

- Propiedad del archivo: CONSTRUNARIO
- Formato: FIEBDC-3/2012
- Programa: Construnario Versión 3.51
- Fecha de los precios: 22/12/2022
- Divisa: EUR

**MULTI403** u Contador de calefacción ultrasónico, referencia Multical® 403 de Kamstrup. Permite configurar individualmente todos los ajustes - Contadores y dispositivos, medición calefacción y refrigeración de Kamstrup
El MULTICAL® 403 permite configurar individualmente todos los ajustes, como la instalación en impulsión o retorno, la unidad de medida, las fechas de corte, etc. a través del panel frontal del contador, directamente en el lugar de instalación. Su diseño compacto hace que el contador pueda adaptarse fácilmente a todo tipo de instalaciones, manteniendo siempre un ángulo de visualización óptimo, incluso si los espacios son reducidos. La selección del contador va desde qp 0,6 hasta qp 15 m³/h y en consecuencia, el MULTICAL® 403 se puede utilizar en todo tipo de aplicaciones, desde apartamentos y casas hasta centros comerciales y edificios de oficinas.
