# Contador de agua ultrasónico, referencia FlowIQ™ 2102 de Kamstrup. Para agua fría - Contadores y dispositivos, medición agua de Kamstrup

- Propiedad del archivo: CONSTRUNARIO
- Formato: FIEBDC-3/2012
- Programa: Construnario Versión 3.51
- Fecha de los precios: 22/12/2022
- Divisa: EUR

**FLOW_2102** u Contador de agua ultrasónico, referencia FlowIQ™ 2102 de Kamstrup. Para agua fría - Contadores y dispositivos, medición agua de Kamstrup
Contador de agua ultrasónico, referencia FlowIQ™ 2102 de Kamstrup. Para agua fría Datos de aprobación según MID Aprobación NMI OIML R49 MAA Entorno mecánico clase M1 Entorno electromagnético clase E1 y E2 Entorno climático 5... 55 °C, humedad con condensación (en interior montado en armario/cuarto de medidores y en exterior en pozos de medidor) Designaciones según OIML R 49 Clase de precisión 2 Clase ambiental Cumple con OIML R 49 Clase B y C (interior/exterior) Temperatura del medio, agua fría 0.1... 50 ° C (T50) Temperatura del medio, 0.1... 70 ° C (T70) agua caliente Tipo de Medidor Q3 = 2.5 m3 /h Q3 = 4.0 m3 /h Higiénica AS/NZS 4020:2005 “Prueba de productos en contacto con agua potable”. Datos eléctricos Batería de 12 años 3.65 VDC, litio de células A 2 Batería de 16 años 3.65 VDC, litio de celda C 1 Intervalo de reemplazo 12 o 16 años @ tBAT < 30 °C Datos EMC Clase E1 y E2 según MID Datos mecánicos Clase metrológica 2 Clase ambiental Clase B y C (interior/exterior) según OIML R 49 Temperatura ambiente 2…55 °C Clase de protección IP68 Temperatura del medio 0.1... 50 °C (T50); 0.1…70 °C (T70) o T30/T70 Temperatura de -25…60 °C almacenamiento (medidor vacío) Presión nominal PN16 - Tecnología de medida por ultrasonidos. - Sellado al vacío con protección IP68. - Comunicación incorporada wM-Bus (radio 923 MHz/México). - Control de fugas. - Hasta 16 años de vida útil de la batería. - Display de gran tamaño . - Verificado y aprobado según OIML R49. - Salida de pulsos opcional.
