# Contador de agua ultrasónico, referencia Multical® 21 de Kamstrup. Para vivienda, apartamento e industria. Control de fugas. - Contadores y dispositivos, medición agua de Kamstrup

- Propiedad del archivo: CONSTRUNARIO
- Formato: FIEBDC-3/2012
- Programa: Construnario Versión 3.51
- Fecha de los precios: 22/11/2022
- Divisa: EUR

**MULTI_21** u Contador de agua ultrasónico, referencia Multical® 21 de Kamstrup. Para vivienda, apartamento e industria. Control de fugas. - Contadores y dispositivos, medición agua de Kamstrup
Contador de agua ultrasónico, referencia Multical® 21 de Kamstrup. Para vivienda, apartamento e industria. Control de fugas. Datos homologados del contador Datos de aprobación según MID Homologación DK-0200-MI001-015 Entorno mecánico Clase M1 Entorno electromagnético Clases E1 y E2 para la versión Wireless M-Bus Clase E1 para la versión M-Bus cableado Entorno climático 5... 55 °C, humedad con condensación (en interior montado en armario/cuarto de contadores y en exterior en pozos de contador; debe evitarse el montaje en entornos con incidencia directa prolongada de la luz del sol) Designaciones según OIML R49 Clase de precisión 2 Clase de sensibilidad U0/D0 Clase ambiental Cumple con OIML R49 clase B y O (building/outdoor) Temperatura media, agua fría 0,1...30 °C (T30) o 0,1...50 °C (T50) Temperatura media, agua caliente 0,1...70 °C (T70) o T30/70 (Wireless M-Bus o M-Bus cableado solamente) Tipos de contador Q3 = 1,6 m³/h, 2,5 m³/h y 4,0 m³/h Aprobaciones para agua potable DVGW W 421, WRAS, ACS, Belgaqua, SCU, PZH Aprobación ATEX Cumple con 2014/34/EU (equipos destinados a ser utilizados en atmósferas potencialmente explosivas zona 2) Datos técnicos Datos eléctricos Batería 3,65 VCC, 1 celda de litio tipo C, módulos de comunicación Sigfox 15 -19 tendrán una batería célula C con un HLC Vida útil de batería: Hasta 16 años a tBAT < 30 ºC dependiendo del módulo seleccionado Hasta 8 años a tBAT < 55 ºC (solamente M-Bus) Variantes de la vida útil de la batería Sigfox: Hasta 16 años a tBAT < 35 °C dependiendo del módulo seleccionado Hasta 14 años a tBAT < 45 °C dependiendo del módulo seleccionado Hasta 10 años a tBAT < 55 °C dependiendo del módulo seleccionado Datos CEM De acuerdo a clases MID: - E1 y E2 para la versión Wireless M-Bus y Sigfox - E1 para la versión M-Bus cableado Clasificación Sigfox Clase cero Zona Sigfox RC1, 868 MHz, 14 dBm Datos mecánicos Clase metrológica 2 Clase ambiental Cumple con OIML R49 clase B y O (building/outdoor) Temperatura ambiente 2…55 °C Clase de protección IP68 Temperatura de almacenamiento (contador vacío) -25…60 °C Clase de presión PN16 •Tecnología de medida por ultrasonidos. • Sellado al vacío con protección IP68. • Comunicación incorporada wM-Bus (radio 868 MHz/España). • Control de fugas. • Hasta 16 años de vida útil de la batería. • Display de gran tamaño . • Verificado y aprobado según OIML R49. • Salida de pulsos opcional.
