# Contador de agua integrado de alta precisión, referencia FlowIQ™ 3100 de Kamstrup. Para uso comercial e industrial - Contadores y dispositivos, medición agua de Kamstrup

- Propiedad del archivo: CONSTRUNARIO
- Formato: FIEBDC-3/2012
- Programa: Construnario Versión 3.51
- Fecha de los precios: 22/11/2022
- Divisa: EUR

**FLOW_3100** u Contador de agua integrado de alta precisión, referencia FlowIQ™ 3100 de Kamstrup. Para uso comercial e industrial - Contadores y dispositivos, medición agua de Kamstrup
Contador de agua integrado de alta precisión, referencia FlowIQ™ 3100 de Kamstrup. Para uso comercial e industrial Datos homologados del contador Datos de aprobación según MID Homologación - Hasta 63 m³/h DK-0200-MI001-017 - DN100 tipo 2E DK-0200-MID-01858 versión 1 - DN100 tipo 3E DK-0200-MID-01858 versión 2 Entorno mecánico Clase M1 Entorno electromagnético Clase E2 para la versión Wireless M-Bus Clase E1 para la versión M-Bus cableado Entorno climático 5... 55 °C, humedad con condensación (en interior montado en armario/cuarto de contadores y en exterior en pozos de contador; debe evitarse el montaje en entornos con incidencia directa prolongada de la luz del sol) Designaciones según OIML R49 Clase de precisión 2 Clase de sensibilidad U0/D0 Clase ambiental Cumple con OIML R49 clase B y O interior/exterior Temperatura media, agua fría 0,1...30 °C (T30) o 0,1...50 °C (T50) Tipo de contador Q3 = 1,6 2,5 4,0 6,3 10 16 25 40 63 y 100 m³/h Aprobaciones para agua potable DVGW W 421, WRAS, ACS, Belgaqua, SCU, PZH - Para DN100 (tipo 3E) KTW, W270, Belgaqua, ACS Aprobación ATEX Cumple con 2014/34/EU (equipos destinados a ser utilizados en atmósferas potencialmente explosivas zona 2) Material Partes mojadas Tubería, roscada Latón DZR (latón antidezincificación) (CW511L) – tipo de latón respetuoso con el medio ambiente, con baja cantidad de plomo Tubería, embridada Acero inoxidable W.no. 1.4408 Junta tórica EPDM Resorte de anillo Acero inoxidable Tubo de medición Sulfuro de polifenileno PPS con un 40 % de fibra de vidrio Polietersulfona PES (solo para DN100, tipo 2E) Polifenileno óxido (solo para DN100, tipo 3E) Reflectores Acero inoxidable Filtro Polietersulfona PES Partes externas del contador Caja del contador Sulfuro de polifenileno PPS con un 40 % de fibra de vidrio Cubierta Vidrio Anillo superior (precinto) Policarbonato (teñido, azul) Datos eléctricos Batería 3,65 VCC, 1 litio celda de tipo C Vida útil de batería: Hasta 16 años a tBAT < 30 ºC dependiendo del módulo seleccionado Hasta 8 años a tBAT < 55 ºC (solamente M-Bus, Máx. 35 °C para Sigfox) Datos CEM De acuerdo a clases MID: - E2 para la versión Wireless M-Bus - E1 para las versiones M-Bus cableado y Sigfox Clasificación Sigfox Clase cero Zona Sigfox RC1, 868 MHz, 14 dBm Datos mecánicos Clase metrológica 2 Clase ambiental Cumple con OIML R49 clase B y C (B y O, nuevo MID) interior/exterior Temperatura ambiente 2…55 °C Clase de protección IP68 Temperatura del agua 0,1…30 °C (T30) (Sigfox) o 0,1…50 °C (T50) (Wireless M-Bus o M-Bus cableado solamente) Temperatura de almacenamiento (contador vacío) -25…60 °C Clase de presión Montaje roscado PN16 Montaje embridado PN25, cumple con EN 1092-1 Montaje embridado DN100 PN16, cumple con EN 1092-1 • Medida por ultrasonidos. • Precisión excepcional. • Larga vida útil. • Sellado hermético al vacío. • Respetuoso con el medio ambiente.
