# Contador térmico

- Propiedad del archivo: CONSTRUNARIO
- Formato: FIEBDC-3/2012
- Programa: Construnario Versión 3.51
- Fecha de los precios: 22/12/2022
- Divisa: EUR

**MULTI603** u Contador térmico, referencia Multical® 603 de Kamstrup. Para instalaciones residenciales e industriales. Completamente programable, incluyendo registros por minuto - Contadores y dispositivos, medición calefacción y refrigeración de Kamstrup
MULTICAL® 603 El contador de energía del futuro, totalmente flexible • Data-logger completamente programable incluyendo registros por minuto • Intervalo de integración de 2 segundos • 16 años de vida útil de pila con intervalos de lectura de 10 segundos • Posibilidad de M-Bus integrado en PCB • 2 zonas modulares de comunicación idénticas • Resolución de pantalla de 7 u 8 dígitos • Interfaz de fácil manejo con 3 teclas • Posibilidad de pantalla con retroiluminación • Función Auto Detect de ULTRAFLOW® • Compatible con fluido mezclado
