# Solución para la lectura de los contadores de forma remota, READy de Kamstrup. Para recoger los datos de contadores y dispositivos inteligentes - Sistemas de lectura de contadores de Kamstrup

- Propiedad del archivo: CONSTRUNARIO
- Formato: FIEBDC-3/2012
- Programa: Construnario Versión 3.51
- Fecha de los precios: 22/11/2022
- Divisa: EUR

**C1009KAM-221** u Solución para la lectura de los contadores de forma remota, READy de Kamstrup. Para recoger los datos de contadores y dispositivos inteligentes - Sistemas de lectura de contadores de Kamstrup
READy es un sistema eficaz y de alto rendimiento para la lectura remota, que puede utilizarse para recoger los datos de contadores y dispositivos inteligentes. Con READy, ya puede decir adiós a las lecturas manuales, de tener que recibir informes a través de internet y de realizar estimaciones. Ahora puede leer usted mismo los datos de medición sin necesidad de molestar a los clientes. Obtiene acceso rápido y sencillo a los datos de consumo necesarios para facilitar una facturación justa y exacta, así como a información que se puede utilizar para reducir el agua no registrada, optimizar las operaciones y mejorar los servicios de atención al cliente.
