# USB para la lectura remota de contadores

- Propiedad del archivo: CONSTRUNARIO
- Formato: FIEBDC-3/2012
- Programa: Construnario Versión 3.51
- Fecha de los precios: 22/11/2022
- Divisa: EUR

**USB_KAMS** u USB para la lectura remota de contadores, USB Meter Reader de Kamstrup. Para lectura inalámbrica de contadores de agua, electricidad, calefacción y refrigeración - Sistemas de lectura de contadores de Kamstrup
El USB Meter Reader de Kamstrup es una solución de bajo coste, rápida y económica para la lectura rápida y sencilla de los contadores de agua, electricidad, calefacción y refrigeración. El paquete básico le proporciona un asequible sistema de lectura inalámbrico, incluso sin suscripción. El tiempo y los recursos invertidos se reducen al mínimo, ya que el sistema se pone en funcionamiento en tan solo 15 minutos y la lectura de un contador se realiza en unos pocos segundos. Si realizar la lectura de sus contadores frecuentemente, es sencillo realizar un seguimiento del consumo y detectar rápidamente las fugas u otras irregularidades, lo que permite ahorrar agua, recorta las facturas de agua individuales y mejorar su servicio de atención al cliente. Lector de contadores de bolsillo El USB Meter Reader es compacto y puede llevarlo cómodamente en el bolsillo incluso con el adaptador, lo que facilita su transporte. Los datos de consumo se reciben en cuestión de segundos y se transfieren fácilmente a un ordenador. El software se puede descargar de la página web de Kamstrup. Flexibilidad y uso sencillo Cada contador se crea en el programa informático suministrado introduciendo el número de contador y la dirección de la instalación, si procede. Si en un sistema se utiliza más de un USB Meter Reader o si hay muchos contadores, estos pueden agruparse y vincularse a un USB Meter Reader específico. Esto es práctico para las propiedades y las gestoras inmobiliarias encargadas de edificios de viviendas, ya que es posible asignar cada bloque a un USB Meter Reader. La lista de contadores se transfiere al USB Meter Reader al conectarlo al ordenador, o bien de forma inalámbrica al conectarlo a la fuente de alimentación USB. Este intercambio de datos se realiza de forma rápida y automática. Los datos se pueden exportar en diversos formatos, lo que permite su visualización y uso óptimos según las necesidades de los clientes. La solución lo incluye todo, desde el hardware de lectura de contadores hasta un sistema de gestión de datos de medición de uso sencillo.
