# Sistema de lectura remota M-Bus con cable de Kamstrup. Requiere que cada contador tenga un módulo M-Bus conectado a un M-Bus Master - Sistemas de lectura de contadores de Kamstrup

- Propiedad del archivo: CONSTRUNARIO
- Formato: FIEBDC-3/2012
- Programa: Construnario Versión 3.51
- Fecha de los precios: 22/11/2022
- Divisa: EUR

**MBUSCABL** u Sistema de lectura remota M-Bus con cable de Kamstrup. Requiere que cada contador tenga un módulo M-Bus conectado a un M-Bus Master - Sistemas de lectura de contadores de Kamstrup
Una red de contadores cableados en una configuración M-Bus con cable ofrece una lectura remota rápida y robusta. Es especialmente apto para edificios de apartamentos donde los contadores están relativamente cerca unos de otros, o donde no es posible realizar la lectura remota a través de comunicación inalámbrica. Una configuración M-Bus cableada precisa un mantenimiento mínimo y es capaz de recoger y leer los datos de los contadores a alta velocidad. Además, garantiza una óptima vida útil de la batería de los contadores, incluso si es necesario leer los datos frecuentemente, y le ofrece la seguridad de que su sistema cubre todas sus necesidades, tanto las actuales como las futuras. Como los datos de medición se actualizan constantemente, puede ver cualquier alarma que surja inmediatamente. Esto le permite reaccionar rápidamente ante las fugas u otras irregularidades, y le proporciona una vista general del consumo con el tiempo, con el fin de facturar correctamente, analizar los datos, etc. Una solución M-Bus cableada requiere que cada contador tenga un módulo M-Bus y que esté conectado a un M-Bus Master. El M-Bus Master es sencillo de instalar y, como es resistente al polvo, al agua y a la humedad, se puede instalar prácticamente en cualquier lugar. Un solo M-Bus Master es capaz de leer hasta 250 contadores y admite hasta 2.800 m de cable.
