# Sistema de medición M-Bus cableado

- Propiedad del archivo: CONSTRUNARIO
- Formato: FIEBDC-3/2012
- Programa: Construnario Versión 3.51
- Fecha de los precios: 22/11/2022
- Divisa: EUR

**C1009KAM-232** Sistema de medición M-Bus cableado, referencia Wireless M-Bus System de Kamstrup. Especialmente apta para edificios de viviendas donde los contadores están relativamente cerca unos de otros - Sistemas de lectura de contadores de Kamstrup
Una red de contadores de calefacción cableados en una red M-Bus ofrece una lectura remota rápida y robusta. La lectura de contadores por cable con M-Bus es especialmente apta para edificios de viviendas donde los contadores están relativamente cerca unos de otros, o donde no es posible realizar la lectura remota a través de comunicación inalámbrica. Una red M-Bus cableada precisa un mantenimiento mínimo y es capaz de recoger los datos y leer los contadores a alta velocidad Escoger la lectura en red cableada READy garantiza una vida útil óptima de la batería de los contadores, incluso si es necesario leer los datos frecuentemente. Los datos frecuentes proporcionan una plataforma mejorada para la optimización y el análisis. Todo esto garantiza flexibilidad y usted puede operar su red de forma rápida y fiable. Para realizar la lectura de sus contadores a través de una red M-Bus cableada, cada contador debe estar equipado con una tarjeta M-Bus y conectado a un M-Bus Master. El M-Bus Master es sencillo de instalar y, como es resistente al polvo, al agua y a la humedad, se puede instalar prácticamente en cualquier lugar. Un solo M-Bus Master es capaz de leer hasta 250 contadores y admite hasta 2.800 m de cable. Una red M-Bus se puede ampliar para cubrir 1.250 contadores, con una longitud máxima de cable de 14 km. En consecuencia, el tamaño de la red es flexible y la red se puede ajustar fácilmente para cubrir sus requisitos.
