# Banco con perchero, estructura en acero inoxidable, referencia F6-IX de Mobelmol. Longitud: 1500, 2000 y 3000 mm

- Propiedad del archivo: CONSTRUNARIO
- Formato: FIEBDC-3/2012
- Programa: Construnario Versión 3.51
- Fecha de los precios: 10/01/2023
- Divisa: EUR

**F6_IX_MOB** u Banco con perchero, estructura en acero inoxidable, referencia F6-IX de Mobelmol. Longitud: 1500, 2000 y 3000 mm
Banco MOBELMOL y perchero F6-IX, acero inoxidable - Banco y perchero. - Asiento y perchero en compacto fenólico color a elegir de 12 mm. - Estructura fijada a la pared de acero Inox 304 electropulido. - Perchas Inox. y tornillería Inox. - De longitud 1500, 2000 y 3000 mm.
