# Banco, estructura de acero lacado, referencia F7 de Mobelmol. Longitud: 1500,2000 y 3000 mm

- Propiedad del archivo: CONSTRUNARIO
- Formato: FIEBDC-3/2012
- Programa: Construnario Versión 3.51
- Fecha de los precios: 10/01/2023
- Divisa: EUR

**BAN_F7_MOB** u Banco, estructura de acero lacado, referencia F7 de Mobelmol. Longitud: 1500,2000 y 3000 mm
Banco MOBELMOL modelo F7, en acero lacado - Asiento en compacto fenólico color a elegir de 12 mm. - Estructura forma “T” fijada al pavimento de acero lacado negro epoxi al horno. - Tornillería Inox. - De longitud 1500,2000 y 3000 mm.
