# Banco, estructura en acero inoxidable, referencia F8-IX de Mobelmol. Longitud: 1500, 2000 y 3000 mm

- Propiedad del archivo: CONSTRUNARIO
- Formato: FIEBDC-3/2012
- Programa: Construnario Versión 3.51
- Fecha de los precios: 10/01/2023
- Divisa: EUR

**F8_IX_MOB** u Banco, estructura en acero inoxidable, referencia F8-IX de Mobelmol. Longitud: 1500, 2000 y 3000 mm
Banco MOBELMOL F8-IX, acero inoxidable - Asiento, estante inferior y respaldo en compacto fenólico color a elegir de 12 mm. - Estructura de acero Inox 304 electropulido. - Tornillería Inox. - De longitud 1500, 2000 y 3000 mm.
