# Banco, estructura en acero inoxidable, referencia F60-IX de Mobelmol. Longitud: 1500, 2000 y 3000 mm

- Propiedad del archivo: CONSTRUNARIO
- Formato: FIEBDC-3/2012
- Programa: Construnario Versión 3.51
- Fecha de los precios: 10/01/2023
- Divisa: EUR

**F60_IX_MOB** u Banco, estructura en acero inoxidable, referencia F60-IX de Mobelmol. Longitud: 1500, 2000 y 3000 mm
Banco MOBELMOL F60-IX, acero inoxidable - Asiento en compacto fenólico color a elegir de 12 mm. - Estructura fijada a la pared de acero Inox 304 electropulido. - De longitud 1500, 2000 y 3000 mm.
