# Banco, estructura en acero inoxidable, referencia F4-IX de Mobelmol. Longitud: 1500, 2000 y 3000 mm

- Propiedad del archivo: CONSTRUNARIO
- Formato: FIEBDC-3/2012
- Programa: Construnario Versión 3.51
- Fecha de los precios: 10/01/2023
- Divisa: EUR

**F4_IX_MOB** u Banco, estructura en acero inoxidable, referencia F4-IX de Mobelmol. Longitud: 1500, 2000 y 3000 mm
Banco MOBELMOL F4-IX, acero inoxidable - Asiento, estante superior e inferior, respaldo y perchero en compacto fenólico color a elegir de 12 mm. - Estructura de acero Inox 304 electropulido. - Perchas Inox. y tornillería Inox. - De longitud 1500, 2000 y 3000 mm.
