# Tira percha, referencia F66 de Mobelmol. Longitud: 1500, 2000 y 3000 mm

- Propiedad del archivo: CONSTRUNARIO
- Formato: FIEBDC-3/2012
- Programa: Construnario Versión 3.51
- Fecha de los precios: 10/01/2023
- Divisa: EUR

**TIR_F66IX_MOB** u Tira percha, referencia F66 de Mobelmol. Longitud: 1500, 2000 y 3000 mm
Tira percha F66 MOBELMOL - Tira fenólica color a elegir de 110x12 mm. - 4 Perchas Inox cada metro lineal. - Tornillería Inox. - Longitud de 1500, 2000 y 3000 mm.
