# Banco, diseño especial de Mobelmol

- Propiedad del archivo: CONSTRUNARIO
- Formato: FIEBDC-3/2012
- Programa: Construnario Versión 3.51
- Fecha de los precios: 10/01/2023
- Divisa: EUR

**BAN_ESP_MOB** u Banco, diseño especial de Mobelmol
Banco especial MOBELMOL - Asiento en compacto fenólico, madera maciza, … - Cualquier tipo de estructura soporte. - El departamento técnico pueden diseñar cualquier modelo de banco especial que por el tipo de distribución, material ó medidas se adapte a una necesidad muy especifica de nuestros clientes.
