# Revestimiento a base de tablero melamínico de 16mm de espesor de Mobelmol

- Propiedad del archivo: CONSTRUNARIO
- Formato: FIEBDC-3/2012
- Programa: Construnario Versión 3.51
- Fecha de los precios: 10/01/2023
- Divisa: EUR

**REM_MOB** m2 Revestimiento a base de tablero melamínico de 16mm de espesor de Mobelmol
Revestimiento melamina MOBELMOL. Revestimiento interior a base de tablero melamínico de 16mm de espesor, color a elegir. Fijado sobre rastreles del mismo material.
