# Taquilla de fenólico, referencia TF-6 de Mobelmol. Seis puertas. Medidas: 1800+150×300/400x500 mm

- Propiedad del archivo: CONSTRUNARIO
- Formato: FIEBDC-3/2012
- Programa: Construnario Versión 3.51
- Fecha de los precios: 10/01/2023
- Divisa: EUR

**TF_6_MOB** u Taquilla de fenólico, referencia TF-6 de Mobelmol. Seis puertas. Medidas: 1800+150×300/400x500 mm
Módulo taquilla MOBELMOL TF-6 de seis puertas. - Dimensiones; 1800+150×300/400x500 mm. - Construido en su totalidad con placa maciza de resinas fenólicas tipo Trespa. - Interior blanco de 10 mm; trasera del mismo material perforada para ventilación. - Puertas color a elegir de 10 mm de espesor (opcional 12mm). - Bisagras Inox 304. - Cerradura estándar amaestrada. - Pies regulables de P.V.C. - Placa numerada
