# Taquilla de melamina, referencia TM-5 de Mobelmol. Cinco puertas. Medidas: 1800+150×300/400x500 mm

- Propiedad del archivo: CONSTRUNARIO
- Formato: FIEBDC-3/2012
- Programa: Construnario Versión 3.51
- Fecha de los precios: 10/01/2023
- Divisa: EUR

**TM_5_MOB** u Taquilla de melamina, referencia TM-5 de Mobelmol. Cinco puertas. Medidas: 1800+150×300/400x500 mm
Módulo taquilla MOBELMOL TM-5 de cinco puertas. - Dimensiones; 1800+150×300/400x500 mm. - Construido en su totalidad en melamina. - Interior blanco de 16 mm; trasera de 3 mm del mismo material perforada para ventilación. - Puerta de 16 mm; color a elegir. - Cerradura estándar amaestrada. - Pies regulables de P.V.C. - Placa numerada.
