# Taquilla de melamina, referencia TM-2SB de Mobelmol. Dos puertas sobre banco. Medidas:1510+450×300/400x500 mm

- Propiedad del archivo: CONSTRUNARIO
- Formato: FIEBDC-3/2012
- Programa: Construnario Versión 3.51
- Fecha de los precios: 10/01/2023
- Divisa: EUR

**TM_2SB_MOB** u Taquilla de melamina, referencia TM-2SB de Mobelmol. Dos puertas sobre banco. Medidas:1510+450×300/400x500 mm
Módulo taquilla MOBELMOL TM-2SB de dos puertas sobre banco. - Dimensiones; 1510+450×300/400x500 mm. - Construido en su totalidad en melamina. - Interior blanco de 16 mm; trasera de 3 mm. - Del mismo material perforada para ventilación. - Puertas de 16 mm, color a elegir. - Interior con 2 barras de colgar. - Cerradura Standard amaestrada. - Pies regulables de PVC. - Placa numerada. - Soportado sobre banco lacado epoxi negro al horno con asiento y estante inferior de placa maciza tipo Trespa.
