# Taquillas especiales diseñadas a medida de Mobelmol

- Propiedad del archivo: CONSTRUNARIO
- Formato: FIEBDC-3/2012
- Programa: Construnario Versión 3.51
- Fecha de los precios: 10/01/2023
- Divisa: EUR

**TAQ_ESP_MOB** u Taquillas especiales diseñadas a medida de Mobelmol
El departamento técnico de MOBELMOL puede diseñar cualquier producto especial que por el tipo de distribución, material o medidas se adapte a una necesidad muy específica de nuestros clientes como puede ser taquillas especiales MOBELMOL para: - Policía. - Bomberos. - Sky. - Casilleros. - Laboratorios con ventilación forzada en su interior. - Dispensadores de ropa laboral.
