# Cabinas en fenólico compacto de 12 mm, referencia N34 de Mobelmol. Herrajes de nylon

- Propiedad del archivo: CONSTRUNARIO
- Formato: FIEBDC-3/2012
- Programa: Construnario Versión 3.51
- Fecha de los precios: 20/01/2023
- Divisa: EUR

**CAB_N34_MOB** u Cabinas en fenólico compacto de 12 mm, referencia N34 de Mobelmol. Herrajes de nylon
Cabinas N34 MOBELMOL - Construidas con placa maciza de resinas fenólicas tipo Trespa de 12 mm de espesor, cantos pulidos y biselados. - Color a elegir. - Herrajes de nylon en color blanco ó negro (otros colores según cantidades): barra superior estabilizadora de aluminio recubierta de nylon con pinzas, pies regulables, cierre con indicador libre-ocupado y desbloqueo de emergencia y pomo interior y exterior. Tres bisagras por puerta. - Sistema resistente a: humedad, vandalismo, envejecimiento, grasas y ambientes marinos. - Es altamente aséptico y fácil de limpiar.
