# Cabinas en fenólico compacto de 12 mm, referencia i34 de Mobelmol. Herrajes en acero inoxidable

- Propiedad del archivo: CONSTRUNARIO
- Formato: FIEBDC-3/2012
- Programa: Construnario Versión 3.51
- Fecha de los precios: 20/01/2023
- Divisa: EUR

**CAB_I34_MOB** u Cabinas en fenólico compacto de 12 mm, referencia i34 de Mobelmol. Herrajes en acero inoxidable
Cabinas i34 MOBELMOL - Construidas con placa maciza de resinas fenólicas tipo Trespa de 12 mm de espesor, cantos pulidos y biselados. - Color a elegir. - Herrajes de acero inox. AISI 304 y 316: barra superior estabilizadora con pinzas, pies regulables, cierre con indicador libre-ocupado y desbloqueo de emergencia y pomo interior y exterior. - Uniones verticales en “U” inox AISI 316. - Tres bisagras por puerta. - Sistema resistente a: humedad, vandalismo, envejecimiento, grasas y ambientes marinos. - Es altamente aséptico y fácil de limpiar.
