# Cabinas filtro en fenólico compacto de 12 mm de Mobelmol. Herrajes en acero inoxidable

- Propiedad del archivo: CONSTRUNARIO
- Formato: FIEBDC-3/2012
- Programa: Construnario Versión 3.51
- Fecha de los precios: 20/01/2023
- Divisa: EUR

**CAB_FIL_MOB** u Cabinas filtro en fenólico compacto de 12 mm de Mobelmol. Herrajes en acero inoxidable
Cabinas filtro MOBELMOL - Construidas con placa maciza de resinas fenólicas tipo Trespa de 12 mm de espesor, cantos pulidos y biselados. - Color a elegir. - Herrajes de acero inoxidable: barra superior estabilizadora de aluminio de 25×25 mm, pies regulables. - Sistema de bloqueo-desbloqueo de ambas puertas. - Tres bisagras por puerta. - Sistema resistente a: humedad, vandalismo, envejecimiento, grasas y ambientes marinos. - Es altamente aséptico y fácil de limpiar.
