# Cabinas en fenólico sádwich de 41 mm, referencia S 41 de Mobelmol

- Propiedad del archivo: CONSTRUNARIO
- Formato: FIEBDC-3/2012
- Programa: Construnario Versión 3.51
- Fecha de los precios: 10/01/2023
- Divisa: EUR

**CAB_S41_MOB** u Cabinas en fenólico sádwich de 41 mm, referencia S 41 de Mobelmol.
Cabinas S 41 MOBELMOL - Construidas con panel sándwich de 41 mm de espesor, formado por placas de resinas fenólicas de 3 mm de espesor por cada cara con aislante de espuma de poliestireno en el interior. - Color a elegir. - Marco perimetral de resinas macizo perfilado. - Herrajes de acero inox. AISI 304 y 316: pies regulables, cierre con indicador libre-ocupado y desbloqueo de emergencia y pomo interior y exterior. - Barra superior estabilizada rectangular de 50×25 mm, uniones en “U” en acero inoxidable. - Tres bisagras por puerta. - Sistema resistente a: humedad, vandalismo, envejecimiento, grasas y ambiente marinos. - Es altamente aséptico y fácil de limpiar.
