# Cabinas en vidrio templado y placa maciza de resinas fenólicas tipo Trespa de 12 mm, referencia i34 Glass de Mobelmol

- Propiedad del archivo: CONSTRUNARIO
- Formato: FIEBDC-3/2012
- Programa: Construnario Versión 3.51
- Fecha de los precios: 10/01/2023
- Divisa: EUR

**CAB_I34G_MOB** u Cabinas en vidrio templado y placa maciza de resinas fenólicas tipo Trespa de 12 mm, referencia i34 Glass de Mobelmol
Cabinas i34 Glass MOBELMOL - Combinación de vidrio templado y placa maciza de resinas fenólicas tipo Trespa de 12 mm. de espesor, cantos pulidos y biselados. - Color a elegir. - Herrajes de acero inox. AISI 304 y 316: barra superior estabilizadora con pinzas, pies regulables, cierre con indicador libre-ocupado y desbloqueo de emergencia y pomo interior y exterior. - Uniones verticales en “U” inox AISI 316. - Dos bisagras por puerta. - Puertas vidrio templado mate de 10 mm de espesor.
