# Cabina en compacmel de 12 mm, referencia i525CMEL de Mobelmol

- Propiedad del archivo: CONSTRUNARIO
- Formato: FIEBDC-3/2012
- Programa: Construnario Versión 3.51
- Fecha de los precios: 10/01/2023
- Divisa: EUR

**CAB_I525MEL_MOB** u Cabina en compacmel de 12 mm, referencia i525CMEL de Mobelmol
Cabinas i525CMEL MOBELMOL - Construida con placa COMPACMEL de 12 mm. de espesor, cantos pulidos y biselados. - Color a elegir. - Barra superior estabilizadora de 25x25 mm. y uniones verticales en “U” de aluminio plata mate. - Pies regulables. - Cierre con indicador libre-ocupado y desbloqueo de emergencia, pomo interior y exterior. - Tres bisagras por puerta. - Herrajes acero inoxidable Aisi 304 y 316.
