# Cabina en compacmel de 12 mm, referencia i534CMEL de Mobelmol

- Propiedad del archivo: CONSTRUNARIO
- Formato: FIEBDC-3/2012
- Programa: Construnario Versión 3.51
- Fecha de los precios: 10/01/2023
- Divisa: EUR

**CAB_I534MEL_MOB** u Cabina en compacmel de 12 mm, referencia i534CMEL de Mobelmol
Cabinas i534CMEL MOBELMOL - Construidas con placa COMPACMEL de 12 mm de espesor, cantos pulidos y biselados. - Color a elegir. - Barra superior estabilizadora diámetro 21 mm con pinzas y uniones verticales en “U” de aluminio plata mate. - Pies regulables - Cierre con indicador libre-ocupado y desbloqueo de emergencia y pomo interior y exterior. - Tres bisagras por puerta. - Herrajes de acero inox. AISI 304 y 316.
