# Puerta, marco inoxidable Aisi 304 y Aisi 316 de Mobelmol

- Propiedad del archivo: CONSTRUNARIO
- Formato: FIEBDC-3/2012
- Programa: Construnario Versión 3.51
- Fecha de los precios: 10/01/2023
- Divisa: EUR

**PMI_MOB** u Puerta, marco inoxidable Aisi 304 y Aisi 316 de Mobelmol
Puerta MOBELMOL marco inoxidable - Marco inox Aisi 304 y Aisi 316. - Hoja construida a base de sándwich formado por placa de resinas fenólicas tipo Trespa (H.P.L.) de 3 mm. por cada cara. - Bastidor perimetral de resinas macizo perfilado y aislante de poliestireno en el interior. - Tres bisagras inox. - Cerradura inox. de golpe y llave o golpe y condena. - Maneta inox.
